# K51 FE zw. L426 und A063
Angebotsaufforderung (GAEB 90, DA83)
Eröffnung: 17.09.26 10:00
Ende der Zuschlagsfrist: 27.10.26
Währung: EUR
Auftraggeber: Landesbetrieb Mobilität Worms

## K51 FE zw. L426 und A063
Datum: 21.08.26

### Bereich 01 BAUSTELLENEINRICHTUNG

#### Abschnitt 01.01 BAUSTELLENEINRICHTUNG

*Hinweis*
Die OZ 01.01.0001 bis 01.01.0006 gelten für die gesamte
Baumaßnahme (BA 1-3).

**01.01.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

*Hinweis*
Die Räumungspauschale wird erst bei vollständiger
Räumung der Baustelle und Vorlage einer schriftlichen
Erklärung des AN, dass alle Forderungen betroffener
Dritter abgegolten und bezahlt sind, vergütet

**01.01.0002 Baustelle räumen Sämtl. LV-Abschn.**
StL-Nr. 21910111201
Baustelle von allen Geräten, Anlagen, Einrichtungen und
dgl. räumen. Benutzte Flächen und Wege entsprechend dem
ursprünglichen Zustand herrichten. Soweit nicht für
bestimmte Leistungen für das Räumen der Baustelle gesonderte Positionen im Leistungsverzeichnis enthalten
sind, gilt die Pauschale
für alle Leistungen sämtlicher Abschnitte des Leistungsverzeichnisses.
Menge: 1,000 Psch
Zuordnung: 101

*Hinweis*
Höhe = 1,60m, Breite = 1,25m

**01.01.0003 Baustellenschild anfert. und aufst. Folie Typ 1**
StL-Nr. 21910140701
Baustelleninformationsschild einschließlich Aufstellvorrichtung nach Unterlagen des AG anfertigen und beschriften, zur Baustelle anfahren und standsicher aufstellen. Notwendige Erdarbeiten ausführen, Fundamente
herstellen. Statischen Nachweis erbringen. Bauschild
während der Bauzeit unterhalten und säubern.
Verkehrszeichenfolie Typ 1, voll retroreflektierend.
Menge: 3,000 St
Zuordnung: 101

**01.01.0004 Baustellenschild abbauen*Verwerten**
StL-Nr. 21910141791
Baustelleninformationsschild und Aufstellvorrichtung
abbauen, Fundamente abbrechen. Abbruchgut nach Wahl des
AN verwerten. Benutzte Fläche entsprechend dem ursprünglichen Zustand herrichten.
Größe 'Höhe = 1,60m, Breite = 1,25m'
Baustelleninformationsschild und Aufstellvorrichtung
nach Wahl des AN verwerten.
Menge: 3,000 St
Zuordnung: 101

**01.01.0005 Zusatzschilder anfert. und auf.**
Zusatzschilder gemäß Verkehrszeichenplan anfertigen und
aufstellen.
Höhe= 0,60m, Breite= 1,25m
Menge: 3,000 St

**01.01.0006 Zusatzschilder abbauen**
Zusatzschilder gemäß Verkehrszeichenplan abbauen.
Höhe= 0,60m, Breite= 1,25m
Menge: 3,000 St

### Bereich 02 VERKEHRSSICHERUNG

#### Abschnitt 02.01 VERKEHRSSICHERUNG

**02.01.0001 Verkehrssich. läng. Dauer aufbauen Arb.st.u. Uml.str*VZ-Plan des AG auß. Kraft setzen**
StL-Nr. 22110510531209000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder nach Unterlagen des AG außer Kraft setzen.
Für Verkehrsführungsphase 'Kreisstraße 51'
Menge: 1,000 Psch
Zuordnung: 105

**02.01.0002 Verkehrssich. läng. Dauer vorhalten wie Vorposition**
StL-Nr. 22110511010
Verkehrssicherung längerer Dauer vorhalten, warten, instand setzen und betreiben. Vorübergehende Verkehrssicherungsmaßnahmen durchführen. Die Kontrolle der Verkehrssicherung wird gesondert vergütet.
Verkehrssicherung wie in Vorposition beschrieben.
Menge: 42,000 d
Zuordnung: 105

**02.01.0003 Verkehrssich. läng. Dauer abbauen VZ-Plan des AG*in Kraft setzen**
StL-Nr. 2211051201209
Verkehrssicherung an Arbeitsstellen längerer Dauer abbauen. Vorübergehende Verkehrssicherungsmaßnahmen
durchführen. Vorübergehende Markierung entfernen,
transportable Lichtsignalanlage, bauliches Leitelement,
mobile Stauwarnanlage, LED-Anzeigetafel und transportable Schutzeinrichtung abbauen werden gesondert
vergütet.
Nach Verkehrszeichenplan des AG.
Vorhandene Verkehrsschilder nach Unterlagen des AG wieder in Kraft setzen.
Für Verkehrsführungsphase 'Kreisstraße 51'
Menge: 1,000 Psch
Zuordnung: 105

**02.01.0004 Verkehrssicherung umbauen**
Verkehrssicherung innerhalb der Baustelle für den
nächsten BA umbauen. BA1 zu BA2 und BA2 zu BA3.
Menge: 2,000 St

**02.01.0005 Kontrolle d. Verkehrss. an Arb.st. zwei bzw. einmal*schrift.Dokument**
StL-Nr. 22110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 42,000 d
Zuordnung: 105

**02.01.0006 Kontrolle d. Verkehrss. a. Uml.str. zwei bzw. einmal*schriftl.Dokument**
StL-Nr. 22110591021
Kontrolle der temporären Verkehrsschilder, vorübergehenden Markierungen, transportablen Lichtsignalanlagen,
baulichen Leitelemente und transportablen Schutzeinrichtungen auf Umleitungsstrecke gemäß ZTV-SA durchführen. Die Kontrolle ist unmittelbar nach deren Durchführung zu erfassen und zu dokumentieren. Arbeits- und
Hilfsmittel sind vom AN zu stellen und dem AG jederzeit
zugänglich zu machen.
Kontrolle zweimal täglich, an arbeitsfreien Tagen einmal täglich.
Schriftliche Dokumentation der Kontrolle nach Unterlagen des AG.
Menge: 42,000 d
Zuordnung: 105

**02.01.0007 Transp. LSA f. Engst. aufb. u. abb. LSA Typ B*Verbind. Wahl AN Entf.ü.200bis250m*Versorg. Wahl AN*VTU erstellen**
StL-Nr. 221105505115191
Transportable Lichtsignalanlage (LSA) für Engstelle
einschließlich Energieversorgung aufbauen, in Betrieb
nehmen und abbauen. Vorhalten, Kontrolle, Wartung, In-
standsetzung und Betreiben werden gesondert vergütet.
Vorübergehende Verkehrssicherungsmaßnahmen durchführen.
70 v. H. des Preises werden nach betriebsfertigem Aufbau, der Rest nach Abbau vergütet.
LSA Typ B, Festzeitsteuerung.
Verbindung nach Wahl des AN.
Entfernung der Signalgeberstandorte über 200,00 m bis
250,00 m.
Energieversorgung nach Wahl des AN.
Mit Steuerung für 'verkehrsabhängig'
Verkehrstechnische Unterlage bestehend aus Signallageplan, Berechnungen, Zwischenzeitenmatrix, Signalzeitenplan erstellen.
Menge: 1,000 St
Zuordnung: 105

**02.01.0008 Transport. Lichtsignalanlage vorh. wie Vorposition**
StL-Nr. 22110551501
Transportable Lichtsignalanlage (LSA) vorhalten, warten, instand setzen und betreiben. Vorübergehende Verkehrssicherungsmaßnahmen durchführen. Die Kontrolle
wird gesondert vergütet.
Transportable LSA wie in Vorposition beschrieben.
Menge: 42,000 Std
Zuordnung: 105

**02.01.0009 Transport. Lichtsignalanlage umst.**
Transport. Lichtsignalanlage von BA2 zu BA3 umstellen.
Menge: 1,000 St

*Hinweis*
Hinweis zur OZ 02.01.0010 - 02.01.0014
zusätzlich zu dem angeordneten Verkehrszeichenplan, auf
Anweisung des AG

**02.01.0010 Verkehrsschild aufb., abb., vorh. Ronde,Dreie.Quad.*Größe 2 Typ RA2 Höhe 2,20 m*über 7 b. 14 Tage**
StL-Nr. 22110520812209403
Verkehrsschild aufbauen, vorhalten, warten, instand
setzen und abbauen. Aufstellvorrichtung nach statischen
Erfordernissen. Vorübergehende Verkehrssicherungsmaßnahmen durchführen. Die Kontrolle wird gesondert
vergütet.
Verkehrsschild = Ronde, Dreieck, Quadrat.
Größe 2.
Retroreflektierend mit Folie Klasse RA2.
Aufstellvorrichtung 'nach Wahl des AN'
Aufstellhöhe über der Verkehrsfläche = 2,20 m.
Einsatzzeit über 7 bis 14 Tage.
Menge: 3,000 St
Zuordnung: 105

**02.01.0011 Absp.g.,Warneinr. aufb. u. abb. Abspsch. 250x2000*Typ RA2 5 Strah.eins. rot*Versorg. Wahl AN**
StL-Nr. 221105405052401
Absperrgerät oder Warneinrichtung betriebsfertig aufbauen und abbauen. Vorhalten, Kontrolle, Wartung, In-
standsetzung und Betreiben werden gesondert vergütet.
Vorübergehende Verkehrssicherungsmaßnahmen durchführen.
70 v. H. des Preises werden nach betriebsfertigem Aufbau, der Rest nach Abbau vergütet.
Absperrschranke Größe 250 x 2000 mm mit Aufstellvorrichtung.
Mit retroreflektierender Folie Klasse RA2.
Mit 5 Richtstrahlern einseitig, rotes Dauerlicht, WL1.
Energieversorgung nach Wahl des AN.
Menge: 2,000 St
Zuordnung: 105

**02.01.0012 Absp.g.,Warneinr. vorhalten wie Vorposition**
StL-Nr. 22110541001
Absperrgerät oder Warneinrichtung vorhalten, warten,
instand setzen und betreiben. Vorübergehende Verkehrssicherungsmaßnahmen durchführen. Die Kontrolle wird gesondert vergütet.
Absperrgerät oder Warneinrichtung wie in Vorposition
beschrieben.
Menge: 84,000 Std
Zuordnung: 105

**02.01.0013 Absp.g.,Warneinr. aufb. u. abb. Schr.bake doppels*Typ RA2 eins. Dauerlicht*Versorg. Wahl AN**
StL-Nr. 221105405022101
Absperrgerät oder Warneinrichtung betriebsfertig aufbauen und abbauen. Vorhalten, Kontrolle, Wartung, In-
standsetzung und Betreiben werden gesondert vergütet.
Vorübergehende Verkehrssicherungsmaßnahmen durchführen.
70 v. H. des Preises werden nach betriebsfertigem Aufbau, der Rest nach Abbau vergütet.
Schraffenbake Größe 1000 x 250 mm doppelseitig.
Mit retroreflektierender Folie Klasse RA2.
Mit 1 Richtstrahler einseitig, gelbes Dauerlicht, WL1.
Energieversorgung nach Wahl des AN.
Menge: 5,000 St
Zuordnung: 105

**02.01.0014 Absp.g.,Warneinr. vorhalten wie Vorposition**
StL-Nr. 22110541001
Absperrgerät oder Warneinrichtung vorhalten, warten,
instand setzen und betreiben. Vorübergehende Verkehrssicherungsmaßnahmen durchführen. Die Kontrolle wird gesondert vergütet.
Absperrgerät oder Warneinrichtung wie in Vorposition
beschrieben.
Menge: 210,000 Std
Zuordnung: 105

### Bereich 03 LEISTUNGEN AUF RECHNUNG D. LANDES

#### Abschnitt 03.01 BAUSTELLENVERORDNUNG

*Hinweis*
Für die Positionen der LV-Gruppe 03. ist eine separate
Rechnungsstellung erforderlich. Mehrkosten sind
einzurechnen.

**03.01.0001 Vorankündigung erstellen**
StL-Nr. 219101508
Vorankündigung gemäß Baustellenverordnung erstellen und
spätestens zwei Wochen vor Einrichten der Baustelle der
zuständigen Behörde übermitteln. Vorankündigung sichtbar und witterungsgeschützt auf der Baustelle aushängen. Bei erheblichen Änderungen während der Bauzeit
anpassen.
Menge: 1,000 Psch
Zuordnung: 101

**03.01.0002 SiGe-Plan erstellen**
StL-Nr. 219101513
Sicherheits- und Gesundheitsschutzplan (SiGe-Plan) nach
RAB 31 erstellen und mit dem Sicherheits- und Gesundheitsschutzkoordinator dieser und weiterer berührter
Baustellen abstimmen. Bei erheblichen Änderungen in der
Ausführung des Bauvorhabens anpassen. Den SiGe-Plan für
jeden Beschäftigten einsehbar auf der Baustelle vorhalten.
Menge: 1,000 Psch
Zuordnung: 101

**03.01.0003 SiGe-Koordinator stellen.**
StL-Nr. 219101528
Sicherheits- und Gesundheitsschutzkoordinator während
der Ausführung des Bauvorhabens nach RAB 30 und Unterlagen des AG stellen.
Menge: 1,000 Psch
Zuordnung: 101

#### Abschnitt 03.02 KONTROLLPRÜFUNG

**03.02.0001 Belastungsfahrzeug bereitstellen**
StL-Nr. 219101707
Belastungsfahrzeug als Gegengewicht (z.B. ausreichend
beladener Lkw) für Plattendruckversuch bei Kontrollprüfungen bereitstellen.
Menge: 4,000 h
Zuordnung: 101

**03.02.0002 Probegefäß liefern 10-l-Blecheimer*Mithilfe Kprüf.**
StL-Nr. 21910171211
Probegefäß zur Aufnahme von Baustoffproben, für Kontrollprüfungen und für Rückstellproben des AG liefern.
Probegefäß = sauberer 10-l-Blecheimer mit dicht schließendem Deckel.
Mithilfe bei der Probennahme im Baubereich nach Angaben
des AG.
Menge: 4,000 St
Zuordnung: 101

#### Abschnitt 03.03 KAMPFMITTELUNTERSUCHUNG

**03.03.0001 Baustelle einrichten*Zufahrt vorh.**
StL-Nr. 21910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'den Abschnitt "KAMPFMITTELUNTERSUCHUNG"'
Zufahrt zur Baustelle vorhanden.
Menge: 1,000 Psch
Zuordnung: 101

**03.03.0002 Baustelle räumen**
StL-Nr. 21910111299
Baustelle von allen Geräten, Anlagen, Einrichtungen und
dgl. räumen. Benutzte Flächen und Wege entsprechend dem
ursprünglichen Zustand herrichten. Soweit nicht für
bestimmte Leistungen für das Räumen der Baustelle gesonderte Positionen im Leistungsverzeichnis enthalten
sind, gilt die Pauschale
für 'den Abschnitt "KAMPFMITTELUNTERSUCHUNG"'
Menge: 1,000 Psch
Zuordnung: 101

**03.03.0003 geomagnetische Oberflächendetektion**
geomagnetische Oberflächendetektion

Verdachtsflächen rechnergeschützt mittels Magnetik
Mehrkanalsystem GPS geschützt detektieren, Messungen
auswerten und dokumentieren.
Einschließlich An- und Abtransport des Personals, der
Geräte et., notwendiger Vermarkungs- und
Vermessungsarbeiten, Auswertung der Messungen, Bewerung
der Anomalien unter besonderer Berücksichtigung von
Abwurfmunition, Berichtserstellung nest
kartographischer Darstellung der Messergebnisse.
Übergabe der Rohdaten und Auswertung in digitaler Form.
Ohne Freischneidearbeiten und ohne Aufgrabung von
Anomalien.

Es gelten die in der Leistungsbeschreibung genannten
Technische Spezifikationen der AH KMR.
Menge: 13000,000 m2

**03.03.0004 Kampfmittel Befähigungsinhab.**
Kampfmittel Befähigungsinhab.

Baubegleitende Kampfmittelräumung unter der Leitung
einer verantwortlichen Person gemäß den Anforderungen
des SprengG (§ 19 SprengG mit Befähigungsschein nach
§20 SprengG) und der AH KMR einschließlich der
Gestellung und dem Einsatz des notwendigen Personals
und der notwendigen Geräte und Materialien auch zur
zeitgleichen Räumung bei räumlich getrennt erfolgenden
Bodeneingriffen sowie Auslöse etc. entsprechend den
Anforderungen der Leistungsbeschreibung.
Befähigungsinhaber
Einschließlich Kosten für das Durchführen der
notwendigen Unterweisungen, Gefährdungsbeurteilungen
und Betriebsanweisungen.
Menge: 1,000 d

**03.03.0005 Dokumentation der Räumarbeiten**
Dokumentation der Räumarbeiten einschließlich
Freigabebescheinigung.
Bericht in 3-facher Ausfertigung plus eines Exemplares
digital auf Datenträger entsprechend den Anforderungen
der Leistungsbeschreibung.
Menge: 1,000 Psch

### Bereich 04 VORARBEITEN

#### Abschnitt 04.01 FAHRBAHNAUFBRUCH

**04.01.0001 Asphaltbefestigung trennen Anbauber. quer*schneiden Dicke ü. 6-12 cm**
StL-Nr. 2221130382103
Asphaltbefestigung geradlinig trennen.
im Anbaubereich quer zur Fahrbahnachse,
Trennen durch Schneiden.
Dicke der Asphaltbefestigung über 6 bis 12 cm.
Menge: 20,000 m
Zuordnung: 113

**04.01.0002 Asphaltbefestigung trennen*schneiden Dicke ü. 6-12 cm**
StL-Nr. 2221130389103
Asphaltbefestigung geradlinig trennen.
Bereich 'Bordanlage, in Teillängen'
Trennen durch Schneiden.
Dicke der Asphaltbefestigung über 6 bis 12 cm.
Menge: 100,000 m
Zuordnung: 113

**04.01.0003 Asphaltbefestigung trennen Anbauber. längs*schneiden Dicke ü. 6-12 cm**
StL-Nr. 2221130381103
Asphaltbefestigung geradlinig trennen.
im Anbaubereich längs zur Fahrbahnachse
Trennen durch Schneiden.
Dicke der Asphaltbefestigung über 6 bis 12 cm.
Menge: 170,000 m
Zuordnung: 113

**04.01.0004 Asphaltbefestigung trennen*schneiden Dicke ü. 6-12 cm**
StL-Nr. 2221130389103
Asphaltbefestigung geradlinig trennen.
Bereich 'Verkehrsinseln, in Teillängen'
Trennen durch Schneiden.
Dicke der Asphaltbefestigung über 6 bis 12 cm.
Menge: 70,000 m
Zuordnung: 113

**04.01.0005 Asphalt fräsen ADS*Asphaltbeton Fahrbahn*Fräsasph. verw.**
StL-Nr. 22211300512901010
Asphalt fräsen und Fräsgut aufnehmen. Anschlusskante
geradlinig auf Frästiefe herstellen. Der Schnittlinienabstand darf maximal 15 mm betragen.
Asphaltdeckschicht.
Asphaltdeckschicht = Asphaltbeton.
Frästiefe 'ca. 4cm'
Fläche = Fahrbahn.
Fräsasphalt nach Wahl des AN verwerten.
Menge: 13000,000 m2
Zuordnung: 113

**04.01.0006 Asphalt fräsen ABS*Asphaltbeton Fahrbahn*Fräsasph. verw.**
StL-Nr. 22211300522901010
Asphalt fräsen und Fräsgut aufnehmen. Anschlusskante
geradlinig auf Frästiefe herstellen. Der Schnittlinienabstand darf maximal 15 mm betragen.
Asphaltbinderschicht.
Asphaltdeckschicht = Asphaltbeton.
Frästiefe 'ca. 5cm'
Fläche = Fahrbahn.
Fräsasphalt nach Wahl des AN verwerten.
Menge: 13000,000 m2
Zuordnung: 113

*Hinweis*
in Schadstellen

**04.01.0007 Asphaltbefestigung aufnehmen*Dicke ü. 6-12 cm Tiefe bis 10 cm*Aufbr. Verw. AN**
StL-Nr. 22311302890301003
Asphaltbefestigung aufbrechen und aufnehmen.
Fläche 'Schadstellen'
Dicke der Asphaltbefestigung über 6 cm bis 12 cm.
Gesamtaufbruchtiefe bis 10 cm.
Aufbruchgut nach Wahl des AN verwerten.
Menge: 100,000 m2
Zuordnung: 113

**04.01.0008 Asphalt fräsen ABS*Asphaltbeton**
StL-Nr. 22311300522909090
Asphalt fräsen und Fräsgut aufnehmen. Anschlusskante
geradlinig auf Frästiefe herstellen. Der Schnittlinienabstand darf maximal 15 mm betragen.
Asphaltbinderschicht.
Asphaltdeckschicht = Asphaltbeton.
Frästiefe 'über 1,0 bis 2,0 cm'
Fläche 'Fahrbahn, Nachfräsen bei Schollenbildung '
Fräsasphalt 'Für die Kalkulation ist nicht von einer
Verwertung im Heißmischverfahren auszugehen.'
Menge: 6500,000 m2
Zuordnung: 113

*Hinweis*
Keilfräsung

**04.01.0009 Asphalt fräsen ADS*Asphaltbeton Fahrbahn Fräsasph. verw.*Unebenheit 6 mm**
StL-Nr. 22311300512901912
Asphalt fräsen und Fräsgut aufnehmen. Anschlusskante
geradlinig auf Frästiefe herstellen. Der Schnittlinienabstand darf maximal 15 mm betragen.
Asphaltdeckschicht.
Asphaltdeckschicht = Asphaltbeton.
Frästiefe 'zwischen 4 und 12cm'
Fläche = Fahrbahn.
Breite 'zwischen 6,50m und 9,50m'
Fräsasphalt nach Wahl des AN verwerten.
Unebenheiten der gefrästen Fläche höchstens 6 mm innerhalb einer 4,00 m langen Messstrecke in Längs- und
Querrichtung.
Menge: 100,000 m2
Zuordnung: 113

**04.01.0010 Unterlage reinigen Asphaltbefestig.*Hochdr.-Sauganl.**
StL-Nr. 2221130581002
Unterlage reinigen. Anfallendes Kehrgut nach Wahl des
AN verwerten.
Unterlage = Asphaltbefestigung.
Selbstaufnehmende Kehrmaschine. Letzter Arbeitsgang mit
Wasserhochdruckreinigungsgeräten mit rotierenden Düsen
und Absaugeinrichtung.
Menge: 13000,000 m2
Zuordnung: 113

*Hinweis*
Je ein Gasschieber und ein Wasserschieber

**04.01.0011 Erschwernis infolge Einbauten Erschwer. fräsen*A.decks.+A.bind. Hydranten+Schieb**
StL-Nr. 2231130782301
Erschwernis infolge Einbauten, Schächten und Straßenabläufen. Abgerechnet wird je Stück Einbauteil.
Erschwernis beim Fräsen.
Asphaltdeck- und Asphaltbinderschicht.
Hydranten und Schieberkappen.
Menge: 2,000 St
Zuordnung: 113

**04.01.0012 Erschwernis infolge Einbauten Erschwer. fräsen*A.decks.+A.bind. Schächte**
StL-Nr. 2231130782302
Erschwernis infolge Einbauten, Schächten und Straßenabläufen. Abgerechnet wird je Stück Einbauteil.
Erschwernis beim Fräsen.
Asphaltdeck- und Asphaltbinderschicht.
Schächte.
Menge: 5,000 St
Zuordnung: 113

**04.01.0013 Erschwernis infolge Einbauten Erschwer. fräsen*A.decks.+A.bind. Straßenabläufe**
StL-Nr. 2231130782303
Erschwernis infolge Einbauten, Schächten und Straßenabläufen. Abgerechnet wird je Stück Einbauteil.
Erschwernis beim Fräsen.
Asphaltdeck- und Asphaltbinderschicht.
Straßenabläufe.
Menge: 2,000 St
Zuordnung: 113

#### Abschnitt 04.02 FUGEN

**04.02.0001 Naht oder Anschluss zur Fuge aufw. Quernaht/-anschl.*bis 20 m*Breite 10 mm schneiden**
StL-Nr. 222113937219101
Naht oder Anschluss ohne Fugenspalt in Asphaltdeckschicht zur Fuge aufweiten und säubern. Anfallende Ausbaustoffe nach Wahl des AN verwerten.
Quernaht, Queranschluss.
Einzellängen bis 20,00 m.
Fugenspalttiefe '40mm'
Fugenspaltbreite = 10 mm.
Aufweiten durch Schneiden.
Menge: 20,000 m
Zuordnung: 113

**04.02.0002 Naht oder Anschluss zur Fuge aufw. Längsnaht/-anschl*über 20-100 m*Breite 10 mm schneiden**
StL-Nr. 222113937129101
Naht oder Anschluss ohne Fugenspalt in Asphaltdeckschicht zur Fuge aufweiten und säubern. Anfallende Ausbaustoffe nach Wahl des AN verwerten.
Längsnaht, Längsanschluss.
Einzellängen über 20,00 m bis 100,00 m.
Fugenspalttiefe '40mm'
Fugenspaltbreite = 10 mm.
Aufweiten durch Schneiden.
Menge: 350,000 m
Zuordnung: 113

**04.02.0003 Naht oder Anschluss zur Fuge aufw.*über 20-100 m*Breite 10 mm schneiden**
StL-Nr. 222113937929101
Naht oder Anschluss ohne Fugenspalt in Asphaltdeckschicht zur Fuge aufweiten und säubern. Anfallende Ausbaustoffe nach Wahl des AN verwerten.
Naht, Anschluss 'Bordanlage, in Teillängen'
Einzellängen über 20,00 m bis 100,00 m.
Fugenspalttiefe '40mm'
Fugenspaltbreite = 10 mm.
Aufweiten durch Schneiden.
Menge: 100,000 m
Zuordnung: 113

**04.02.0004 Naht oder Anschluss zur Fuge aufw.*über 20-100 m*Breite 10 mm schneiden**
StL-Nr. 222113937929101
Naht oder Anschluss ohne Fugenspalt in Asphaltdeckschicht zur Fuge aufweiten und säubern. Anfallende Ausbaustoffe nach Wahl des AN verwerten.
Naht, Anschluss 'Verkehrsinseln, in Teillängen'
Einzellängen über 20,00 m bis 100,00 m.
Fugenspalttiefe '40mm'
Fugenspaltbreite = 10 mm.
Aufweiten durch Schneiden.
Menge: 70,000 m
Zuordnung: 113

**04.02.0005 Fugenfüllung herstellen Querfuge bis 20 m Breite 10 mm*Fugenmasse N2**
StL-Nr. 22211394229191001
Fugenfüllung herstellen.
Querfuge.
In 'Asphaltdeckschicht und Asphaltbinderschicht'
Einzellängen bis 20,00 m.
Fugenspalttiefe '40mm'
Fugenspaltbreite = 10 mm.
Mit heiß verarbeitbarer Fugenmasse Typ N2, einschließlich zugehörigem und zuvor aufgetragenem Voranstrichmittel.
Menge: 20,000 m
Zuordnung: 113

**04.02.0006 Fugenfüllung herstellen Längsfuge über 20-100 m Breite 10 mm*Fugenmasse N2**
StL-Nr. 22211394219291001
Fugenfüllung herstellen.
Längsfuge.
In 'Asphaltdeckschicht und Asphaltbinderschicht'
Einzellängen über 20,00 m bis 100,00 m.
Fugenspalttiefe '40mm'
Fugenspaltbreite = 10 mm.
Mit heiß verarbeitbarer Fugenmasse Typ N2, einschließlich zugehörigem und zuvor aufgetragenem Voranstrichmittel.
Menge: 350,000 m
Zuordnung: 113

**04.02.0007 Fugenfüllung herstellen bis 20 m Breite 10 mm*Fugenmasse N2**
StL-Nr. 22211394299191001
Fugenfüllung herstellen.
Fuge 'im Bereich der Bordanlagen, in Teillängen'
In 'Asphaltdeckschicht und Asphaltbinderschicht'
Einzellängen bis 20,00 m.
Fugenspalttiefe '40mm'
Fugenspaltbreite = 10 mm.
Mit heiß verarbeitbarer Fugenmasse Typ N2, einschließlich zugehörigem und zuvor aufgetragenem Voranstrichmittel.
Menge: 100,000 m
Zuordnung: 113

**04.02.0008 Fugenfüllung herstellen über 20-100 m Breite 10 mm*Fugenmasse N2**
StL-Nr. 22211394299291001
Fugenfüllung herstellen.
Fuge 'im Bereich der Verkehrsinseln, in Teillängen'
In 'Asphaltdeckschicht und Asphaltbinderschicht'
Einzellängen über 20,00 m bis 100,00 m.
Fugenspalttiefe '40mm'
Fugenspaltbreite = 10 mm.
Mit heiß verarbeitbarer Fugenmasse Typ N2, einschließlich zugehörigem und zuvor aufgetragenem Voranstrichmittel.
Menge: 70,000 m
Zuordnung: 113

#### Abschnitt 04.03 KAMPFMITTELUNTERSUCHUNG

**04.03.0001 Kampfmittelräumung Räumarbeiter**
Kampfmittelräumung Räumarbeiter

Baubegleitende Kampfmittelräumung unmter der Leitung
einer Verantwortlichen Person gemäß den Anforderungen
des SprengG (§19 SprengG mit Befähigungsschein nach §20
SprengG) und der AH KMR einschließlich der Gestellung
und dem Einsatz des notwendigen Personals und der
notwendigen Geräte und Materialien auch zur
zeitgleichen Räumung bei räumlich getrennt erfolgenden
Bodeneingriffen sowie Auslöse etc. entsprechend den
Anforderungen der Leistungsbeschreibung.
Räumarbeiter
Einschließlich Kosten für das Durchführen der
notwendigen Unterweisungen, Gefährdungsbeurteilungen
und Betriebsanweisungen.
Menge: 1,000 d

**04.03.0002 Kampfmittelräumung Bagger**
Kampfmittelräumung Bagger

Baubegleitende Kampfmittelräumung unter der Leitung
einer Verantwortlichen Person gemäß den Anforderungen
des SprengG (§19 SprengG mit Befähigungsschein nach §20
SprengG) und der AH KMR einschließlich der Gestellung
und dem Einsatz des notwendigen Personals und der
notwendigen Geräte und Materialien auch zur
zeitgleichen Räumung bei räumlich getrennt erfolgenden
Bodeneingriffen sowie Auslöse etc. entsprechend den
Anforderungen der Leistungsbeschreibung.
Bagger
Einschließlich Kosten für das Durchführen der
notwendigen Unterweisungen, Gefährdungsbeurteilungen
und Betriebsanweisungen.
Menge: 1,000 d

### Bereich 05 ASPHALTSCHICHTEN

#### Abschnitt 05.01 ASPHALTSCHICHTEN

**05.01.0001 Bitumenemulsion aufsprühen Bk1,8-Bk0,3*Asphalt gefräst Rampenspritzgerät*C40B5-S Menge 300 g/m2**
StL-Nr. 222113063221239
Bitumenemulsion zur Herstellung des Schichtenverbundes
aufsprühen.
Auf Verkehrsflächen der Belastungsklassen Bk1,8 bis
Bk0,3.
Unterlage = Asphaltbefestigung, gefräst.
Mit Rampenspritzgerät.
Bindemittel = C40B5-S.
Bindemittelmenge = 300 g/m2.
Vor Einbau 'Asphaltbinderschicht'
Menge: 13000,000 m2
Zuordnung: 113

**05.01.0002 Bitumenemulsion aufsprühen Bk1,8-Bk0,3*Asphalt frisch Rampenspritzgerät*C40B5-S Menge 250 g/m2**
StL-Nr. 222113063211229
Bitumenemulsion zur Herstellung des Schichtenverbundes
aufsprühen.
Auf Verkehrsflächen der Belastungsklassen Bk1,8 bis
Bk0,3.
Unterlage = Asphaltbefestigung, frisch.
Mit Rampenspritzgerät.
Bindemittel = C40B5-S.
Bindemittelmenge = 250 g/m2.
Vor Einbau 'Asphaltdeckschicht'
Menge: 13000,000 m2
Zuordnung: 113

**05.01.0003 Bitumenemulsion aufsprühen Bk1,8-Bk0,3*Asphalt frisch Rampenspritzgerät*C40B5-S Menge 250 g/m2**
StL-Nr. 222113063211229
Bitumenemulsion zur Herstellung des Schichtenverbundes
aufsprühen.
Auf Verkehrsflächen der Belastungsklassen Bk1,8 bis
Bk0,3.
Unterlage = Asphaltbefestigung, frisch.
Mit Rampenspritzgerät.
Bindemittel = C40B5-S.
Bindemittelmenge = 250 g/m2.
Vor Einbau 'Asphaltbinderschicht'
Menge: 100,000 m2
Zuordnung: 113

**05.01.0004 Bitumenemulsion aufsprühen Bk1,8-Bk0,3*Asphalt gefräst Rampenspritzgerät*C40B5-S Menge 300 g/m2**
StL-Nr. 222113063221239
Bitumenemulsion zur Herstellung des Schichtenverbundes
aufsprühen.
Auf Verkehrsflächen der Belastungsklassen Bk1,8 bis
Bk0,3.
Unterlage = Asphaltbefestigung, gefräst.
Mit Rampenspritzgerät.
Bindemittel = C40B5-S.
Bindemittelmenge = 300 g/m2.
Vor Einbau 'Asphalttragschicht'
Menge: 100,000 m2
Zuordnung: 113

*Hinweis*
Einbau mit BIG-Multiplex-SKI

**05.01.0005 Asphaltdecksch. aus AC 8 D S herst. Bitumen 50/70 mit Beschicker**
StL-Nr. 22311332899299901
Asphaltdeckschicht aus Asphaltbeton für Asphaltdeckschichten AC 8 D S herstellen. Anlieferung des
Asphaltmischguts in thermoisolierten
Transportbehältern.
In Verkehrsflächen 'Bk1,8 bis Bk0,3'
Einbau 'Dicke = 3,5cm'
Bindemittel = 50/70.
Grobe Gesteinskörnung '=Kategorie C90/1 mit einem
20M-%igen Anteil zugelassener Aufhellungsgesteine aus
Quarzit oder 30M-%igen Anteil alpiner Moräne bezogen
auf das gesamte Gesteinskörnungsgemisch.'
Grobe Gesteinskörnung = Kategorie PSV '51'
Fremdfüller 'Kalksteinfüller und Calciumhydroxid nach
Unterlagen des AG.'
Einbau mit Beschicker.
Menge: 13000,000 m2
Zuordnung: 113

*Hinweis*
Einbau mit BIG-Multiplex-SKI
Einbaudicke = 5,5cm

**05.01.0006 Asphaltbindersch.a. AC 16 B S herst*Profilausgleich Bitumen 25/55-55A*Gestein SZ 22*mit Beschicker**
StL-Nr. 22311322493102901
Asphaltbinderschicht aus Asphaltbinder AC 16 B S herstellen. Anlieferung des Asphaltmischguts in
thermoisolierten Transportbehältern.
In Verkehrsflächen 'Bk1,8 bis Bk0,3'
Einbau zum Profilausgleich.
Bindemittel = 25/55-55 A.
Grobe Gesteinskörnung = Kategorie SZ 22.
Fremdfüller 'Calciumhydroxid'
Einbau mit Beschicker.
Menge: 1600,000 t
Zuordnung: 113

*Hinweis*
Schadstellen (in Teilflächen)
ca. 10cm

**05.01.0007 Asphalttragsch. aus AC 22 T N herst*Schadstellen Bitumen 70/100**
StL-Nr. 222113153921000
Asphalttragschicht aus Asphalttragschichtmischgut
AC 22 T N herstellen. Anlieferung des Asphaltmischguts
in thermoisolierten Transportbehältern.
In Verkehrsflächen 'Bk1,8 bis Bk0,3'
Einbau in Schadstellen.
Bindemittel = 70/100.
Menge: 25,000 t
Zuordnung: 113

**05.01.0008 Abstumpfungsmaßnahme durchführen bit.LFK 1/3*Gestein wie Aufh. Menge 1 kg/m2*maschinell**
StL-Nr. 2221139523211
Abstumpfungsmaßnahme zur Erhöhung der Anfangsgriffigkeit durch gleichmäßiges Aufbringen und Einwalzen von
Abstreukörnung durchführen. Nicht gebundene Abstreukörnung aufnehmen und nach Wahl des AN verwerten.
Abstreukörnung = leicht bituminierte Lieferkörnung 1/3.
Aus Gestein wie Aufhellungsgestein in Asphaltdeckschicht.
Abstreumenge = 1 kg/m2.
Maschinell abstreuen.
Menge: 13000,000 m2
Zuordnung: 113

**05.01.0009 Verkehrsfläche kehren Walzasphalt*VSM durchführen**
StL-Nr. 22211397721
Verkehrsfläche mit einer selbstaufnehmenden Kehrmaschine nach Verkehrsfreigabe unverzüglich nach Aufforderung
durch den AG kehren. Kehrgut aufnehmen und nach Wahl
des AN verwerten.
Verkehrsfläche = Fahrbahndeckschicht aus Walzasphalt.
Erforderliche Verkehrssicherungsmaßnahmen durchführen.
Menge: 13000,000 m2
Zuordnung: 113

*Hinweis*
Je ein Gasschieber und ein Wasserschieber

**05.01.0010 Erschwernis infolge Einbauten Erschw.herstellen*A.decks.+A.bind. Hydranten+Schieb**
StL-Nr. 2231130785301
Erschwernis infolge Einbauten, Schächten und Straßenabläufen. Abgerechnet wird je Stück Einbauteil.
Erschwernis beim Herstellen von Asphaltschichten
Asphaltdeck- und Asphaltbinderschicht.
Hydranten und Schieberkappen.
Menge: 2,000 St
Zuordnung: 113

**05.01.0011 Erschwernis infolge Einbauten Erschw.herstellen*A.decks.+A.bind. Schächte**
StL-Nr. 2231130785302
Erschwernis infolge Einbauten, Schächten und Straßenabläufen. Abgerechnet wird je Stück Einbauteil.
Erschwernis beim Herstellen von Asphaltschichten
Asphaltdeck- und Asphaltbinderschicht.
Schächte.
Menge: 5,000 St
Zuordnung: 113

**05.01.0012 Erschwernis infolge Einbauten Erschw.herstellen*A.decks.+A.bind. Straßenabläufe**
StL-Nr. 2231130785303
Erschwernis infolge Einbauten, Schächten und Straßenabläufen. Abgerechnet wird je Stück Einbauteil.
Erschwernis beim Herstellen von Asphaltschichten
Asphaltdeck- und Asphaltbinderschicht.
Straßenabläufe.
Menge: 2,000 St
Zuordnung: 113

**05.01.0013 Erschwernis infolge Einbauten Erschw.aufsprühen*A.decks.+A.bind. Hydranten+Schieb**
StL-Nr. 2231130784301
Erschwernis infolge Einbauten, Schächten und Straßenabläufen. Abgerechnet wird je Stück Einbauteil.
Erschwernis beim Aufsprühen von Bitumenemulsionen.
Asphaltdeck- und Asphaltbinderschicht.
Hydranten und Schieberkappen.
Menge: 2,000 St
Zuordnung: 113

**05.01.0014 Erschwernis infolge Einbauten Erschw.aufsprühen*A.decks.+A.bind. Schächte**
StL-Nr. 2231130784302
Erschwernis infolge Einbauten, Schächten und Straßenabläufen. Abgerechnet wird je Stück Einbauteil.
Erschwernis beim Aufsprühen von Bitumenemulsionen.
Asphaltdeck- und Asphaltbinderschicht.
Schächte.
Menge: 5,000 St
Zuordnung: 113

**05.01.0015 Erschwernis infolge Einbauten Erschw.aufsprühen*A.decks.+A.bind. Straßenabläufe**
StL-Nr. 2231130784303
Erschwernis infolge Einbauten, Schächten und Straßenabläufen. Abgerechnet wird je Stück Einbauteil.
Erschwernis beim Aufsprühen von Bitumenemulsionen.
Asphaltdeck- und Asphaltbinderschicht.
Straßenabläufe.
Menge: 2,000 St
Zuordnung: 113

**05.01.0016 Randabdichtung herstellen**
Randabdichtung herstellen
Abd.25/55-55A*über 8-12cm
Flankenfläche des hochliegenden Randes der
Asphaltschichten abdichten.
Abdichtung mit 25/55-55 A.
Dicke der abzudichtenden Asphaltbefestigung über 8 bis
12cm.
Menge: 1350,000 m

*Hinweis*
Rückschnitt (BA 1 -> BA2, BA2 -> BA3)

**05.01.0017 Abtreppung herstellen Breite 15 cm**
StL-Nr. 2231139621099
Abtreppung an einer vorhandenen Asphaltbefestigung herstellen. Anfallenden Ausbauasphalt nach Wahl des AN
verwerten. Abgerechnet wird die Abtreppungslänge an der
Oberkante der Fahrbahn.
Breite der Rücknahme mindestens 15 cm.
Dicke der Asphaltbefestigung '4cm Asphaltdeckschicht'
Menge: 20,000 m
Zuordnung: 113

**05.01.0018 Abtreppung herstellen Breite 15 cm**
StL-Nr. 2231139621099
Abtreppung an einer vorhandenen Asphaltbefestigung herstellen. Anfallenden Ausbauasphalt nach Wahl des AN
verwerten. Abgerechnet wird die Abtreppungslänge an der
Oberkante der Fahrbahn.
Breite der Rücknahme mindestens 15 cm.
Dicke der Asphaltbefestigung '5cm Asphaltbinderschicht'
Menge: 20,000 m
Zuordnung: 113

### Bereich 06 STRASSENAUSTATTUNG

#### Abschnitt 06.01 LEITPFOSTEN

**06.01.0001 Leitpfosten abbauen Absch.L-Pf.Einsch*erf. Erdarbeiten Abbauteil verwert**
StL-Nr. 2211290576101
Leitpfosten abbauen.
Abbauteil = Abscherleitpfosten einschließlich Stahleinschlaghalterung.
Erforderliche Erdarbeiten ausführen. Vorhandene Pfostenlöcher entsprechend der sie umgebenden Fläche
schließen.
Abbauteile nach Wahl des AN verwerten.
Menge: 48,000 St
Zuordnung: 129

**06.01.0002 Leitpfosten abbauen Aufsatzleitpfost.**
StL-Nr. 2211290577099
Leitpfosten abbauen.
Abbauteil = Aufsatzleitpfosten.
Abbauteile 'nach Wahl des AN verwerten'
Menge: 9,000 St
Zuordnung: 129

**06.01.0003 Leitpfosten aufstellen Leitpf.selbstaufr*m.Rohrausst. 3mm Aussteif. 0,5 m*Refl.beids. weiß Typ R2, Kl. 2**
Leitpfosten aus Niederdruckpolyäthylen (PE-HD) aufstellen.
Leitpfosten, Länge 1,05 m.
Mit Rohraussteifung, Wanddicke 3 mm.
Aussteifungslänge 0,50 m.
Retroreflektoren beidseitig, weiß.
Retroreflektoren Typklasse R2, Klasse 2.
SM Typ "LP 317" oder gleichwertig.
Halterung Standart-Stahleinschlagsockel, feuerverzinkt
Menge: 48,000 St
Zuordnung: 129

**06.01.0004 Leitpfosten aufstellen Leitpf.selbstaufr*m.Rohrausst. 3mm Aussteif. 0,5 m*Refl.beids. weiß Typ R2, Kl. 2**
Leitpfosten aus Niederdruckpolyäthylen (PE-HD) aufstellen.
Aufsatzleitpfosten, Länge 0,55 m.
Mit Rohraussteifung, Wanddicke 3 mm.
Aussteifungslänge 0,50 m.
Retroreflektoren beidseitig, weiß.
Retroreflektoren Typklasse R2, Klasse 2.
SM Typ "LP 317" oder gleichwertig.
Menge: 9,000 St
Zuordnung: 129

### Bereich 07 BANKETTE

#### Abschnitt 07.01 BANKETTE

**07.01.0001 Bankett seitlich abschieben**
Bankett, Wirtschaftswegeanschlüsse einschließlich
Vegetationsdecke seitlich abschieben und am Ende der
Maßnahme wieder andecken.
Mittlere Breite = bis 1,00m.
Dicke bis 15cm.
Querneigung 12 v.H. am tiefliegenden und 6 v.H. am
hochliegenden Fahrbahnrand herstellen.
Menge: 1700,000 m

**07.01.0002 Rasenansaat mit RSM Regio herst. Feinplanum herst.*Menge 7 g/m2 UG 09*Grundmischung**
StL-Nr. 22110720499230910
Rasenansaat mit RSM Regio herstellen. Saatgut ohne Entmischung ausbringen, einarbeiten und andrücken.
Neigung 'der Fläche 1:4 bis 1:2.'
Fläche 'Bankett'
Feinplanum herstellen.
Saatgutmenge = 7 g/m2.
Regiosaatgutmischung (RSM Regio), Ursprungsgebiet 9,
Oberrheingraben mit Saarpfälzer Bergland.
Standortvariante Grundmischung.
Menge: 1700,000 m2
Zuordnung: 107

**07.01.0003 Bankett mit Vorsiebmat. herstellen**
Bankettbefestigung auf bestehende Bankette sowie in den
Fahrbahnverbreiterungsbereichen standfest herstellen.
Vorsiebmaterial als Gemisch aus gebrochenen
Mineralstoffen 0/32 mm mit einem ausreichenden Anteil
an bindigem Boden profilgerecht einabuen und
verdichten.
Einbaubreie bis 1,00m.
Mittlere Einbaudicke ca. 10 bis 15 cm.
Steinmaterial muss in bindigen Boden eingebunden sein.
Einbau 3cm unter Fahrbahnrand.
Quergefälle der Oberfläche 6 bzw. 12 %.
Erschwernisse durch Einbauten, Schächte werden nicht
gesondert vergütet.
Abgerechnet wird nach Wiegescheinen.
Menge: 250,000 m3

**07.01.0004 Erschwernis infolge Schutzplanken**
Erschwernisse infolge Schutzplanken
Beim Abschieben und Abdecken der Vegetationsdecke.
Menge: 440,000 m

**07.01.0005 Erschwernis infolge Schilderpf.**
Erschwernis infolge Schilderpfosten.
Beim Abschieben und Abdecken der Vegetationsdecke.
Menge: 5,000 St

**07.01.0006 Erschwernis infolge Lampenmast**
Erschwernis infolge Lampenmast.
Beim Abschieben und Abdecken der Vegetationsdecke.
Menge: 4,000 St

**07.01.0007 Erschwernis infolge LSA**
Erschwernis infolge LSA.
Erschwernis infolge Ampelmast.
Beim Abschieben und Abdecken der Vegetationsdecke.
Menge: 4,000 St

### Bereich 08 MARKIERUNG

#### Abschnitt 08.01 DEMARKIERUNG

**08.01.0001 Längsmarkierung entfernen*Breite 0,12 m*a.Asphaltdecksch. Erneuer.d.Mark.*feinstfräsen Abf.d. Verw.zuf.**
StL-Nr. 22113100591912101
Längsmarkierung einschl. evtl. Sperrflächenumrandung
entfernen. Abgerechnet wird der entfernte Strich, bei
Doppelstrichen zwei Striche.
Markierung 'durchgehend und/oder Strich-Lücke'
Strichbreite = 0,12 m.
Markierungsstoffart 'verschiedene'
Auf Asphaltdeckschicht.
Entfernen für Erneuerung der Markierung.
Durch Feinstfräsen.
Abfall aufnehmen und nach Wahl des AN verwerten.
Menge: 5400,000 m
Zuordnung: 131

**08.01.0002 Längsmarkierung entfernen*Breite 0,25 m*a.Asphaltdecksch. Erneuer.d.Mark.*feinstfräsen Abf.d. Verw.zuf.**
StL-Nr. 22113100593912101
Längsmarkierung einschl. evtl. Sperrflächenumrandung
entfernen. Abgerechnet wird der entfernte Strich, bei
Doppelstrichen zwei Striche.
Markierung 'durchgehend und/oder Strich-Lücke'
Strichbreite = 0,25 m.
Markierungsstoffart 'verschiedene'
Auf Asphaltdeckschicht.
Entfernen für Erneuerung der Markierung.
Durch Feinstfräsen.
Abfall aufnehmen und nach Wahl des AN verwerten.
Menge: 40,000 m
Zuordnung: 131

**08.01.0003 Sonstige Markierung entfernen Quermarkierung*Breite 0,50 m*a.Asphaltdecksch. Erneuer.d.Mark.*feinstfräsen Abf.d. Verw.zuf.**
StL-Nr. 22113101015912101
Sonstige Markierung wie Quermarkierung, Schrägstrich
der Sperrfläche oder Parkmarkierung entfernen. Abgerechnet wird der entfernte Strich.
Quermarkierung.
Strichbreite = 0,50 m.
Markierungsstoffart 'verschiedene'
Auf Asphaltdeckschicht.
Entfernen für Erneuerung der Markierung.
Durch Feinstfräsen.
Abfall aufnehmen und nach Wahl des AN verwerten.
Menge: 122,000 m
Zuordnung: 131

**08.01.0004 Markierungszeichen entfernen*a.Asphaltdecksch. Veränd.Verkehrsf.*feinstfräsen Abf.d. Verw.zuf.**
StL-Nr. 221131015914101
Markierungszeichen entfernen. Abgerechnet wird die entfernte markierte Fläche. Bei Pfeil, Buchstabe, Ziffer,
Verkehrsschild und Piktogramm ergibt sich die Fläche
aus dem kleinsten umschließenden Rechteck.
Markierungsstoffart 'verschiedene'
Auf Asphaltdeckschicht.
Entfernen für Veränderung der Verkehrsführung.
Durch Feinstfräsen.
Abfall aufnehmen und nach Wahl des AN verwerten.
Menge: 65,000 m2
Zuordnung: 131

#### Abschnitt 08.02 VORARBEITEN

**08.02.0001 Säubern und reinigen der Fahrbahn**
Vor dem Aufbringen der Markierung ist die Fahrbahn zu
säubern und zu reinigen.
Menge: 13000,000 m2

#### Abschnitt 08.03 KALTSPRITZPLASTIK P7

*Hinweis*
Randmarkierung

**08.03.0001 Längsmarkierung Typ II herstellen durchg.Fstr.begr.*Breite 0,12 m mit Vormarkierung*Kaltspritzplastik P 7*grobstr. Decke**
StL-Nr. 22113150521140021
Längsmarkierung Typ II einschl. evtl.
Sperrflächenumrandung als endgültige Markierung herstellen. Abgerechnet wird der markierte Strich, bei
Doppelstrichen zwei Striche.
Durchgehend als Fahrstreifenbegrenzung.
Strichbreite = 0,12 m.
Strich mit Vormarkierung.
Markierungssystem aus reaktivem Stoff, spritzbar (Kaltspritzplastik).
Verkehrsklasse = P 7.
Markierung auf grobstrukturierter Asphaltdeckschicht.
Menge: 3200,000 m
Zuordnung: 131

#### Abschnitt 08.04 HEIßPLASTIK

*Hinweis*
Mittelmarkierung

**08.04.0001 Längsmarkierung Typ II herstellen durchg.Fstr.begr.*Breite 0,12 m mit Vormarkierung*Heißplastikmasse*mind. P 6 grobstr. Decke**
StL-Nr. 22113150521170911
Längsmarkierung Typ II einschl. evtl.
Sperrflächenumrandung als endgültige Markierung herstellen. Abgerechnet wird der markierte Strich, bei
Doppelstrichen zwei Striche.
Durchgehend als Fahrstreifenbegrenzung.
Strichbreite = 0,12 m.
Strich mit Vormarkierung.
Markierungssystem aus thermoplastischem Stoff, nicht
spritzbar (Heißplastikmasse).
Schichtdicke '3mm'
Verkehrsklasse mindestens P 6.
Markierung auf grobstrukturierter Asphaltdeckschicht.
Menge: 550,000 m
Zuordnung: 131

*Hinweis*
Mittelmarkierung

**08.04.0002 Längsmarkierung Typ II herstellen*Breite 0,12 m mit Vormarkierung*Heißplastikmasse*mind. P 6 grobstr. Decke**
StL-Nr. 22113150591170911
Längsmarkierung Typ II einschl. evtl.
Sperrflächenumrandung als endgültige Markierung herstellen. Abgerechnet wird der markierte Strich, bei
Doppelstrichen zwei Striche.
Markierung 'Strich/Lücke als Fahrstreifenbegrenzung'
Strichbreite = 0,12 m.
Strich mit Vormarkierung.
Markierungssystem aus thermoplastischem Stoff, nicht
spritzbar (Heißplastikmasse).
Schichtdicke '3mm'
Verkehrsklasse mindestens P 6.
Markierung auf grobstrukturierter Asphaltdeckschicht.
Menge: 1350,000 m
Zuordnung: 131

**08.04.0003 Quermarkierung Typ II herstellen Wartelinie*mit Vormarkierung Heißplastikmasse grobstr. Decke**
StL-Nr. 221131510212091
Quermarkierung Typ II als endgültige Markierung herstellen. Verkehrsklasse P 7. Abgerechnet wird der markierte Strich.
Markierung = Wartelinie.
Strich mit Vormarkierung.
Markierungssystem aus thermoplastischem Stoff, nicht
spritzbar (Heißplastikmasse).
Schichtdicke '3mm'
Markierung auf grobstrukturierter Asphaltdeckschicht.
Menge: 15,000 m
Zuordnung: 131

**08.04.0004 Quermarkierung Typ II herstellen Haltlinie*mit Vormarkierung Heißplastikmasse grobstr. Decke**
StL-Nr. 221131510112091
Quermarkierung Typ II als endgültige Markierung herstellen. Verkehrsklasse P 7. Abgerechnet wird der markierte Strich.
Markierung = Haltlinie.
Strich mit Vormarkierung.
Markierungssystem aus thermoplastischem Stoff, nicht
spritzbar (Heißplastikmasse).
Schichtdicke '3mm'
Markierung auf grobstrukturierter Asphaltdeckschicht.
Menge: 7,000 m
Zuordnung: 131

**08.04.0005 Pfeilmarkierung Typ II herstellen li.o.re. ab*mit Vormarkierung Länge 5,00 m*Heißplastikmasse*grobstr. Decke**
StL-Nr. 22113152021220901
Pfeilmarkierung Typ II als endgültige Markierung herstellen.  Verkehrsklasse P 7.
Markierungszeichen = Pfeil links oder rechts ab.
Mit Vormarkierung.
Länge = 5,00 m.
Markierungssystem aus thermoplastischem Stoff, nicht
spritzbar (Heißplastikmasse).
Schichtdicke '3mm'
Markierung auf grobstrukturierter Asphaltdeckschicht.
Menge: 8,000 St
Zuordnung: 131

**08.04.0006 Pfeilmarkierung Typ II herstellen gerad.+li.o.re.ab*mit Vormarkierung Länge 5,00 m*Heißplastikmasse*grobstr. Decke**
StL-Nr. 22113152031220901
Pfeilmarkierung Typ II als endgültige Markierung herstellen.  Verkehrsklasse P 7.
Markierungszeichen = Pfeil geradeaus und links oder
rechts ab.
Mit Vormarkierung.
Länge = 5,00 m.
Markierungssystem aus thermoplastischem Stoff, nicht
spritzbar (Heißplastikmasse).
Schichtdicke '3mm'
Markierung auf grobstrukturierter Asphaltdeckschicht.
Menge: 14,000 St
Zuordnung: 131

**08.04.0007 Pfeilmarkierung Typ II herstellen*mit Vormarkierung Länge 5,00 m*Heißplastikmasse grobstr. Decke**
StL-Nr. 22113152091220001
Pfeilmarkierung Typ II als endgültige Markierung herstellen.  Verkehrsklasse P 7.
Markierungszeichen 'Vorankündigungspfeil'
Mit Vormarkierung.
Länge = 5,00 m.
Markierungssystem aus thermoplastischem Stoff, nicht
spritzbar (Heißplastikmasse).
Markierung auf grobstrukturierter Asphaltdeckschicht.
Menge: 9,000 St
Zuordnung: 131

*Hinweis*
Blöcke, 1,5m

**08.04.0008 Längsmarkierung Typ II herstellen Blockmark. 1 zu 1*Breite 0,25 m mit Vormarkierung*Heißplastikmasse*P 7 grobstr. Decke**
StL-Nr. 22113150543170921
Längsmarkierung Typ II einschl. evtl.
Sperrflächenumrandung als endgültige Markierung herstellen. Abgerechnet wird der markierte Strich, bei
Doppelstrichen zwei Striche.
Unterbrochen; Verhältnis Strich/Lücke 1 zu 1 als Fahrbahnbegrenzung (Blockmarkierung).
Strichbreite = 0,25 m.
Strich mit Vormarkierung.
Markierungssystem aus thermoplastischem Stoff, nicht
spritzbar (Heißplastikmasse).
Schichtdicke '3mm'
Verkehrsklasse = P 7.
Markierung auf grobstrukturierter Asphaltdeckschicht.
Menge: 110,000 m
Zuordnung: 131

#### Abschnitt 08.05 DÜNNSCHICHTMARKIERUNG

*Hinweis*
Sperrflächen

**08.05.0001 Sperrflächenmark. Typ I herstellen Breite 0,50 m*mit Vormarkierung einkomp. Farbe*mind. P 4 grobstr. Decke**
StL-Nr. 221131415311011
Sperrfläche als Schrägstrichgatter Typ I als endgültige
Markierung herstellen. Abgerechnet wird der markierte
Strich.
Strichbreite = 0,50 m.
Strich mit Vormarkierung.
Markierungssystem aus einkomponentiger lösemittelarmer
Farbe (High-Solid).
Verkehrsklasse mindestens P 4.
Markierung auf grobstrukturierter Asphaltdeckschicht.
Menge: 100,000 m
Zuordnung: 131

#### Abschnitt 08.06 KALTPLASTIKMASSE

*Hinweis*
Sperrflächenumrandung

**08.06.0001 Längsmarkierung Typ II herstellen durchg.Fstr.begr.*Breite 0,12 m mit Vormarkierung*Kaltplastikmasse mind. P 6*grobstr. Decke**
StL-Nr. 22113150521160011
Längsmarkierung Typ II einschl. evtl.
Sperrflächenumrandung als endgültige Markierung herstellen. Abgerechnet wird der markierte Strich, bei
Doppelstrichen zwei Striche.
Durchgehend als Fahrstreifenbegrenzung.
Strichbreite = 0,12 m.
Strich mit Vormarkierung.
Markierungssystem aus reaktivem Stoff, nicht spritzbar
(Kaltplastikmasse).
Verkehrsklasse mindestens P 6.
Markierung auf grobstrukturierter Asphaltdeckschicht.
Menge: 650,000 m
Zuordnung: 131

### Bereich 09 RINNENANLAGE

#### Abschnitt 09.01 RINNENANLAGE

**09.01.0001 Rinnenanlage reinigen**
Rinnenanlage reinigen.
Rinnenanlage um Verkehrsinseln Nähe KVP L426/K51 und
Höhe Querungshilfe reinigen.
Verunreinigungen und Verschmutzungen an den vorhandenen
Bordsteinen entfernen. Der vorhandene Aufwuchs ist
ebenso rückstandsfrei zu entfernen.
Reinigung mit selbstaufnehmender Kehrmaschine. Letzter
Arbeitsgang mit Wasserhochdruckreinigungsgeräten mit
rotierenden Düsen und Absaugeinrichtung.
Verschmutzung aufnehmen und das anfallende Material
nach Wahl des AN verwerten.
Menge: 200,000 m

**09.01.0002 Rinne aus Formsteinen regulieren.**
Rinne aus Formsteinen regulieren.
Unbrauchbare Formsteine ersetzen. Ersatzsteine bis zu
50 v. H. der Länge liefern.
In Teillängen.
Rinnenplatten höhen- und fluchtgerecht regulieren.
Rinnenplatten liegen auf Unterbeton.
Rinnenplatten mit Zementmörtel unterfüllen.
Rinnenplattenfugen säubern und verfüllen.
Menge: 10,000 m

### Bereich 10 QUERUNGSHILFE

#### Abschnitt 10.01 RÜCKBAU

**10.01.0001 Verkehrsschild abbauen Gr.>1,1 b.5 m2*Rohrpf. bis 76,1 Fundament entf. Stoffe d.Verw.zuf**
StL-Nr. 22113001120051920
Verkehrsschild ggf. mit Aufstellvorrichtung abbauen.
Schildgröße über 1,1 m2 bis 5 m2.
Aufstellvorrichtung = Rohrpfosten, DU bis 76,1 mm abbauen.
Fundament entfernen.
Schild 'auf Querungshilfe'
Abgebaute Stoffe nach Wahl des AN verwerten.
Menge: 2,000 St
Zuordnung: 130

**10.01.0002 Verkehrsinsel ausb. u. entsorg,**
Bauliches Leitelement (Verkehrsinsel/Inselkopf) aus
Kunststoff, bestehend aus 2 werksmäßig vorgefertigten
Segmenten, auf Asphaltunterlage ausbauen.
Lösen der mechanischen Verankerungen (Schrauben/Dübel).
Aufnehmen und Verladen der Elemente. Zerstörungsfreier
Ausbau der vorhandenen Ausstattungselemente
(Verkehrszeichen, Leitbake, Aufstellvorrichtung).
Aufnehmen und Verladen der Elemente.
Durchmesser = 2,30m.
Ausgebautes Material, Befestigungsmittel sowie alle
demontierten Ausstattungselemente (Schilder, Baken,
Pfosten) laden, abfördern und fachgerecht entsorgen.
Ein Nachweis über den Verbleib der entsorgten
Materialien ist auf Verlangen vorzulegen.
Menge: 2,000 St

#### Abschnitt 10.02 NEUBAU

**10.02.0001 Verkehrsinsel lief. u. mont.**
Bauliches Leitelement als vorgefertigte
System-Verkehrsinsel (Inselkopf) aus Kunststoff liefern
und auf neuer Asphaltdeckschicht montieren.

Ausführung als 2-teiliges Modulsystem.
Durchmesser = 2,30m.
Modulsystem der Firma Lüft oder gleichwertig.
Reinigen der Einbaufläche auf der abgekühlten
Asphaltunterlage.
Flucht- und höhengerechter Einbau durch vollflächiges
Verkleben mit systemgerechtem Spezialkleber sowie
zusätzliches Verankern im Untergrund mittels
Schwerlastdübeln/Verbundankern.
Menge: 2,000 St

**10.02.0002 Einbau von Bodenhülse**
Stahlbodenhülse für Säulenbake und Verkehrsschild
einbauen.
Länge der Hülse = 50 cm.
Arretierung des Pfostens mittels imbusschraubenbewehter
Druckplatte.
Aufstellung auf Inselkopf.
Menge: 2,000 St

**10.02.0003 Rohrpfosten aufstellen Länge>1500-2000mm*R.St. 60,3/2,0 mm**
StL-Nr. 22113030221099000
Rohrpfosten mit Abdeckkappe für Verkehrsschild aufstellen einschl. anfallenden Aushubarbeiten. Stahlteile
feuerverzinkt. Umgebende Fläche entsprechend dem früheren Zustand herstellen.
Pfostenlänge = über 1500 mm bis 2000 mm.
Rohr = Stahl 60,3/2,0 mm.
Vorh. Befestigung 'mittels aufdübeln'
Aufstellung 'auf Inselkopf'
Menge: 2,000 St
Zuordnung: 130

**10.02.0004 Verkehrsschild anbringen*Größe 2 einseitig*Folie RA 2 2 mm dick*Alu-Klemmschellen**
StL-Nr. 22113010199212139
Verkehrsschild nach Unterlagen des AG anbringen.
Schild 'Säulenbacken mit Bakenblatt 1000 x 250 mm'
Größe 2.
Einseitig.
Mit retroreflektierender Folie der Klasse RA 2.
Schild = flach, 2 mm dick.
Befestigung mit Aluminium-Klemmschelle. Verschraubung
aus nicht rostendem Stahl mind. der Stahlsorte A 2.
Anbringung 'auf Inselkopf'
Menge: 2,000 St
Zuordnung: 130

**10.02.0005 Verkehrsschild anbringen Ronde*Größe 2*einseitig Folie RA 2*2 mm dick Alu-Klemmschellen**
StL-Nr. 22113010101212139
Verkehrsschild nach Unterlagen des AG anbringen.
Schild = Ronde.
Größe 2.
Einseitig.
Mit retroreflektierender Folie der Klasse RA 2.
Schild = flach, 2 mm dick.
Befestigung mit Aluminium-Klemmschelle. Verschraubung
aus nicht rostendem Stahl mind. der Stahlsorte A 2.
Anbringung 'auf Inselkopf'
Menge: 2,000 St
Zuordnung: 130

### Bereich 11 BORDANLAGE HÖHE FSA

#### Abschnitt 11.01 BORDANLAGE

**11.01.0001 Bordstein aus Beton setzen BSt. RB 15x22 cm*gerader Stein bis 10 cm unt. OK*F-beton 12 MPa**
StL-Nr. 22311531110000111
Bordstein aus Beton setzen. Breite der Rückenstütze
mind. 15 cm.
Bordstein = RB 15 x 22 cm.
Gerader Stein.
Rückenstütze bis 10 cm unter Oberkante Bordstein. Beton
mit einer Druckfestigkeit (Einzelwert) am Bohrkern von
mind. 12 MPa.
Fundamentbeton mit einer Druckfestigkeit (Einzelwert)
am Bohrkern von mind. 12 MPa.
Menge: 20,000 m
Zuordnung: 115

**11.01.0002 Rinne mit Pflast. aus Beton herst. Bordrinne o.F., m. Vorsatz.*1-zeilig Fundamentbeton*Fuge Typ B**
StL-Nr. 22311542119111100
Rinne mit Pflastersteinen aus Beton herstellen. Mehrzeilige Rinne ist mit beidseitigen Schnurkanten herzustellen.
Bordrinne.
Format für Rastermaß '12/10cm'
Ohne Fase, mit Vorsatzbeton.
Breite 1-zeilig.
Beton für Fundament und Rückenstütze mit einer Druckfestigkeit (Einzelwert) am Bohrkern von mind. 12 MPa.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 20,000 m
Zuordnung: 115

**11.01.0003 Fundamentgraben herstellen SoB*F-Breite ü30-50cm Tiefe ü. 10-20 cm**
StL-Nr. 2231153061229
Fundamentgraben für Einfassung, Streifen, Rinnen herstellen. Vorhandene Schichten profilgerecht lösen und
seitlich lagern. Arbeitsraum nach Setzen der Borde bzw.
Herstellen der Einfassung, Streifen, Rinnen verfüllen
und verdichten.
Vorhandene Schicht = Schicht ohne Bindemittel.
Fundamentbreite über 30 bis 50 cm.
Grabentiefe über 10 bis 20 cm.
Überschüssigen Aushub 'im Baufeld verteilen.'
Menge: 20,000 m
Zuordnung: 115

### Bereich 12 VORARBEITEN FÜR FSA

#### Abschnitt 12.01 TIEFBAUARBEITEN

*Hinweis*
Leitungssicherung in Teilabschnitten als quer- oder
längskreuzende Leitungen.
Abgerechnet wird die zu sichernde Leitungslänge, bei
Kabelbündel die Länge des Bündels. Einzellängen der
Kabel bei Kabelbündel werden nicht verfütet.

**12.01.0001 Kabel unter Spannung sichern**
Kabel unter Spannung sichern T bis 0,8m
Niederspannungskabel, erdverlegt,
Teife der Leitungsachse unter Gelände bis 0,8m.
Menge: 5,000 m

**12.01.0002 Kabel ohne Spannung sichern**
Kabel ohne Spannung sichern T bis 0,8m
Kabel ohne Spannungm sichern, TK-Kabel,
erdverlegt, Tiefe der Leitungsachse unter Gelände bis
0,8m.
Menge: 5,000 m

#### Abschnitt 12.02 LEITUNGSGRÄBEN UND ERDARBEITEN

*Hinweis*
Suchgraben zur Ortung der vorh. Leitungen im Bereich
der Anschluss- bzw. Übergabepunkte herstellen.

**12.02.0001 Suchgraben herstellen**
Suchgraben nach Unterlagen des AG einschließlich
Handschachtung herstellen. Aushub zur Wiederverwendung
seitlich lagern. Beschreibung der Homogenbereiche nach
Unterlagen des AG. Abgerechnet wird nach
Abtragsprofilen.
Grabentiefe bis 1,25m.
Handschachtung mit Maschinenunterstützung.
Straßenaufbruch wird gesondert vergütet.
Seitlich gelagerten Boden einbauen und verdichten.
Menge: 5,000 m3

**12.02.0002 Suchgraben herstellen**
Suchgraben nach Unterlagen des AG einschließlich
Handschachtung herstellen. Aushub zur Wiederverwendung
seitlich lagern. beschreibung der Homogenbereiche nach
Unterlagen des AG. Abgerechnet wird nach
Abtragsprofilen.
Grabentiefe bis 1,25m.
Nur Handschachtung.
Straßenaufbruch wird gesondert vergütet.
Seitlich gelagerten Boden einbauen und verdichten.
Menge: 5,000 m3

**12.02.0003 Graben für Sickerleitungen**
Graben für Sickerleitungen, Druckleitungen, Kabel,
Leerrohre oder dgl. herstellen. Straßenaufbruch wird
gesondert vergütet. Abgerechnet wird nach der Länge des
Grabens, gemessen in der Achse.
In gewachsenem Boden. Homogenbereich nach unterlagen
des AG.
Grabentiefe über 1,00 bis 1,25m.
Breite der Grabensohle über 0,50 bis 0,70m.
Aushub 'zur Wiederverwendung seitlich lagern, nach
Verlegearbeit der Leitung in Graben einschließlich
Leitungszone einbauen und verdichten. Fehlenden
Verfüllboden einbauen und verdichten wird nicht
gesondert vergütet.'
Zum Verfüllen nicht verwendeter Aushub nach Wahl des AN
verwerten.
Menge: 30,000 m

**12.02.0004 Material lief., einb. u. verdicht.**
Material liefern, in Leitungsgraben einbauen und
verdichten.
Material = steinfreier Sand (Rheinsand o.ä.) aus
Mineralgemisch 0/2mm,verdichtungsfähig, zum Ein- und
Absanden der verlegten Kabel oder Kabelschutzrohre.
Eindeckung oberhalb der Schutzrohre mind. 10cm dick.
Material nach Verlegen der Leitung in Graben in der
Leitungszone einbauen und verdichten.
Abgerechnet wird mit senkrechten Wänden.
Menge: 3,000 m3

**12.02.0005 Boden aufnehmen**
Boden aufnehmen in Leitungsgraben
Zwischengelagerten Boden aus Baustellenbereich
aufnehmen, in Leitungsgraben einbauen und verdichten.
Boden nach Verlegen von Kabel oder Leerrohren in Graben
oberhalb der Leitungszone einbauen und verdichten.
Abgerechnet wird mit senkrechten Wänden.
Menge: 20,000 m3

**12.02.0006 Frostschutzschicht herstellen**
Frostschutzschicht herstellen
In Verkehrsflächen für Rad- und Gehwege.
Baustoffgemisch 0/32.
Verdichtungsgrad DPr mindestens 100 v.H.
Einbaudicke 'bis 40cm'
Abgerechnet wird nach Auftragsprofilen.
Menge: 10,000 m3

**12.02.0007 Kabelschacht 650x400x800mm**
Abzweigkasten mit Abdeckung aus Betonfertigteilen nach
FTZ-Norm liefern und einbauen.
Einführungsöffnungen verschließen und mit Zementmörtel
verputzen., ohne Lüftung, mit Sickerloch.
Größe = 650 x 400 x 800 mm.
Belastung = Verkehrs-Regellast Brückenklasse 12.
Bettung aus Beton C8/10, 15cm dick herstellen.

Schacht = Rahmen + Öffnungsring + Zwischenring + Boden.

Baugrube für Schacht wird nicht gesondert vergütet.
Nach Einbau umgebende Oberfläche wird gesondert
vergütet.

Zum Verfüllen nicht verwendeter Aushub der Verwertung
nach Wahl des AN zuführen.
Menge: 3,000 St

#### Abschnitt 12.03 ASPHALTBAUWEISE

*Hinweis*
Die Erschwernisse für das Trennen und Aufnehmen an
mehreren Stellen und in mehreren Teillängen, etc., sind
in die OZ's einzurechnen. Entsprechend den BA.

**12.03.0001 Asphaltbefestigung trennen Einzelfl.*schneiden Dicke ü. 6-12 cm**
StL-Nr. 2231130383103
Asphaltbefestigung geradlinig trennen.
in Einzelflächen längs und quer zur Fahrbahnachse,
Trennen durch Schneiden.
Dicke der Asphaltbefestigung über 6 bis 12 cm.
Menge: 10,000 m
Zuordnung: 113

**12.03.0002 Asphaltbefestigung trennen Einzelfl.*schneiden Dicke ü. 12-18 cm**
StL-Nr. 2231130383104
Asphaltbefestigung geradlinig trennen.
in Einzelflächen längs und quer zur Fahrbahnachse,
Trennen durch Schneiden.
Dicke der Asphaltbefestigung über 12 bis 18 cm.
Menge: 10,000 m
Zuordnung: 113

**12.03.0003 Asphaltbefestigung trennen Einzelfl.*schneiden Dicke ü. 18-24 cm**
StL-Nr. 2231130383105
Asphaltbefestigung geradlinig trennen.
in Einzelflächen längs und quer zur Fahrbahnachse,
Trennen durch Schneiden.
Dicke der Asphaltbefestigung über 18 bis 24 cm.
Menge: 10,000 m
Zuordnung: 113

**12.03.0004 Frostschutzschicht herstellen**
Frostschutzschicht herstellen
In Verkehrsflächen 'für Fahrbahn'
Baustoffgemisch 0/45.
Einbau 'bis 25cm'
Menge: 15,000 m2

**12.03.0005 Asphaltdecksch. aus AC 8 D S herst. Bitumen 50/70 mit Beschicker**
StL-Nr. 22311332899299901
Asphaltdeckschicht aus Asphaltbeton für Asphaltdeckschichten AC 8 D S herstellen. Anlieferung des
Asphaltmischguts in thermoisolierten
Transportbehältern.
In Verkehrsflächen 'Bk1,8 bis Bk0,3'
Einbau 'Dicke = 3,5cm'
Bindemittel = 50/70.
Grobe Gesteinskörnung '=Kategorie C90/1 mit einem
20M-%igen Anteil zugelassener Aufhellungsgesteine aus
Quarzit oder 30M-%igen Anteil alpiner Moräne bezogen
auf das gesamte Gesteinskörnungsgemisch.'
Grobe Gesteinskörnung = Kategorie PSV '51'
Fremdfüller 'Kalksteinfüller und Calciumhydroxid nach
Unterlagen des AG.'
Einbau mit Beschicker.
Menge: 15,000 m2
Zuordnung: 113

*Hinweis*
Dicke = ca. 5,5cm

**12.03.0006 Asphaltbindersch.a. AC 16 B S herst*Profilausgleich Bitumen 25/55-55A*Gestein SZ 22*mit Beschicker**
StL-Nr. 22311322493102901
Asphaltbinderschicht aus Asphaltbinder AC 16 B S herstellen. Anlieferung des Asphaltmischguts in
thermoisolierten Transportbehältern.
In Verkehrsflächen 'Bk1,8 bis Bk0,3'
Einbau zum Profilausgleich.
Bindemittel = 25/55-55 A.
Grobe Gesteinskörnung = Kategorie SZ 22.
Fremdfüller 'Calciumhydroxid'
Einbau mit Beschicker.
Menge: 2,000 t
Zuordnung: 113

*Hinweis*
Dicke = ca. 10cm

**12.03.0007 Asphalttragsch. aus AC 22 T N herst*Profilausgleich Bitumen 70/100**
StL-Nr. 222113153931000
Asphalttragschicht aus Asphalttragschichtmischgut
AC 22 T N herstellen. Anlieferung des Asphaltmischguts
in thermoisolierten Transportbehältern.
In Verkehrsflächen 'Bk1,8 bis Bk0,3'
Einbau zum Profilausgleich.
Bindemittel = 70/100.
Menge: 3,500 t
Zuordnung: 113

**12.03.0008 Bitumenemulsion aufsprühen Bk1,8-Bk0,3*Asphalt frisch manuell*C40B5-S*Menge 250 g/m2**
StL-Nr. 222113063212229
Bitumenemulsion zur Herstellung des Schichtenverbundes
aufsprühen.
Auf Verkehrsflächen der Belastungsklassen Bk1,8 bis
Bk0,3.
Unterlage = Asphaltbefestigung, frisch.
Ausführung in Teilflächen manuell.
Bindemittel = C40B5-S.
Bindemittelmenge = 250 g/m2.
Vor Einbau 'Asphaltdeckschicht'
Menge: 15,000 m2
Zuordnung: 113

**12.03.0009 Bitumenemulsion aufsprühen Bk1,8-Bk0,3*Asphalt frisch manuell*C40B5-S*Menge 250 g/m2**
StL-Nr. 222113063212229
Bitumenemulsion zur Herstellung des Schichtenverbundes
aufsprühen.
Auf Verkehrsflächen der Belastungsklassen Bk1,8 bis
Bk0,3.
Unterlage = Asphaltbefestigung, frisch.
Ausführung in Teilflächen manuell.
Bindemittel = C40B5-S.
Bindemittelmenge = 250 g/m2.
Vor Einbau 'Asphaltbinderschicht'
Menge: 15,000 m2
Zuordnung: 113

**12.03.0010 Bitumenemulsion aufsprühen Bk1,8-Bk0,3*Asphalt gefräst manuell*C40B5-S*Menge 300 g/m2**
StL-Nr. 222113063222239
Bitumenemulsion zur Herstellung des Schichtenverbundes
aufsprühen.
Auf Verkehrsflächen der Belastungsklassen Bk1,8 bis
Bk0,3.
Unterlage = Asphaltbefestigung, gefräst.
Ausführung in Teilflächen manuell.
Bindemittel = C40B5-S.
Bindemittelmenge = 300 g/m2.
Vor Einbau 'Asphalttragschicht'
Menge: 15,000 m2
Zuordnung: 113

**12.03.0011 Fugenfüllung herstellen Längs-/Querfuge*Deckschicht über 20-100 m*Tiefe 40 mm Breite 10 mm*verf. mit Trstr. Fugenmasse N1**
StL-Nr. 22211394231261102
Fugenfüllung herstellen.
Längs- und Querfuge.
In der Asphaltdeckschicht.
Einzellängen über 20,00 m bis 100,00 m.
Fugenspalttiefe = 40 mm.
Fugenspaltbreite = 10 mm.
Fugenspalt verfüllen in einer Lage mit Trennstreifen.
Mit heiß verarbeitbarer elastischer Fugenmasse Typ N1,
einschließlich zugehörigem und zuvor aufgetragenem Voranstrichmittel.
Menge: 20,000 m
Zuordnung: 113

**12.03.0012 Naht oder Anschluss zur Fuge aufw. Quernaht/-anschl.*bis 20 m*Breite 10 mm schneiden**
StL-Nr. 222113937219101
Naht oder Anschluss ohne Fugenspalt in Asphaltdeckschicht zur Fuge aufweiten und säubern. Anfallende Ausbaustoffe nach Wahl des AN verwerten.
Quernaht, Queranschluss.
Einzellängen bis 20,00 m.
Fugenspalttiefe '40mm'
Fugenspaltbreite = 10 mm.
Aufweiten durch Schneiden.
Menge: 20,000 m
Zuordnung: 113

**12.03.0013 Abstumpfungsmaßnahme durchführen bit.LFK 1/3*Gestein wie Aufh. Menge 1 kg/m2*maschinell**
StL-Nr. 2221139523211
Abstumpfungsmaßnahme zur Erhöhung der Anfangsgriffigkeit durch gleichmäßiges Aufbringen und Einwalzen von
Abstreukörnung durchführen. Nicht gebundene Abstreukörnung aufnehmen und nach Wahl des AN verwerten.
Abstreukörnung = leicht bituminierte Lieferkörnung 1/3.
Aus Gestein wie Aufhellungsgestein in Asphaltdeckschicht.
Abstreumenge = 1 kg/m2.
Maschinell abstreuen.
Menge: 15,000 m2
Zuordnung: 113

#### Abschnitt 12.04 SONSTIGES

*Hinweis*
Lage und Anzahl der Kabelschutzrohre entsprechend
Verrohrungsplan und nach Angaben des AG.

**12.04.0001 Kabelschutzrohr liefern u. einb.**
Kabelschutzrohr DN 110 liefern und einbauen
einschl. Doppelsteckmuffe, gestikct, als feste
Rohrverbindung für sanddichte Verbindung von flexiblen
Kunststoffrohren untereinander und mit glatten
Kunststoffrohren gleichen Außendurchmesseres zwischen
zwei Rohrenden zur Verbindung, liefern und einbauen.
Rohröffnungen dicht verschließen. Erschwernisse durch
vorhandene Leitungen werden nicht gesondert berechnet.
Abgerechnet wird nach Länge in der Achse der
Rohrleitung.
Material = PE-HD biegsam
Nenngröße DN110 x 5,3 DIN 8062.
Verlegeart = 1-,2- oder 3-rohrig, Abstand der Rohre
mind. 5cm, mit Kiessandummantelung, außen min. 10cm
dick.
Trassenband (Aufschrift: Datenkabel) liefern und
einbauen.
Verzinkten, runden Strahldraht, Durchmesser min. 3mm,
mit je 2,0m Überstand einziehen.
Menge: 50,000 m

*Hinweis*
In den Einheitspreis sind alle Kosten für die
fachgerechte Anpassung an das vorhandene Gelände, die
Sicherung der Brücke gegen unbefugtes Verschieben,
Kippen oder Verrutschen sowie alle Vorhalte- und
Wartungsleistungen einzurechnen.

**12.04.0002 Behelfsbrücke herstellen Für Fußgänger*Fahrbahn**
Behelfsbrücke einschließlich Gründung nach statischen,
konstruktiven und verkehrstechnischen Erfordernissen
herstellen, vorhalten und unterhalten.
Die Brücke muss für eine Verkehrslast von mindestens
4,0 kN/m² ausgelegt sein.
Die lichte Durchgangsbreite muss mindestens 1,20 m
betragen. Zum seitlichen Schutz sind beidseitig fest
mit der Brücke verbundene Schutzgeländer mit einer
Mindesthöhe von 1,00 m über dem Gehbelag anzubringen.
Brücke für Fußgänger.
Brücke über Fahrbahn.
Fahrbahnbreite = ca. 9,50m
Menge: 1,000 Psch
Zuordnung: 116

#### Abschnitt 12.05 AUFBRUCH- UND NEBENARBEITEN

**12.05.0001 Pflasterdecke aufnehmen**
Pflasterdecke aufnehmen. Aufnehmen der Tragschicht wird
gesondert vergütet.
Art = Pflastersteine aus Beton, ca. 8cm dick, Format
Doppel-T.
Mit Fugenfüllung aus Baustoffgemisch ohne Bindemittel.
Bettung aus Baustoffgemisch ohne Bindemittel.
Steine innerhalb der Baustelle fördern und lagern.
Übriges Aufbruchgut der Verwertung nach Wahl des AN
zuführen.
Menge: 10,000 m2

**12.05.0002 Bordstein aufnehmen. Hochbord Beton*Fund. ü. 10-20 cm alles Verw. AN**
StL-Nr. 223115031120200
Bordstein aufnehmen.
Bordstein = Hoch- und Rundbordstein aus Beton, Breite
bis 18 cm, Höhe bis 30 cm.
Fundament aus Beton, über 10 bis 20 cm dick, aufbrechen.
Sämtliche Steine und übriges Aufbruchgut nach Wahl des
AN verwerten.
Menge: 2,000 m
Zuordnung: 115

**12.05.0003 Rinne aus Bordformst. herst.**
Rinne aus Bordformsteinen herstellen.
Formstein = Rinnenplatte, B = 30 cm, D = 14 cm.
Fundamentbeton C20/25, 15-20cm dick, Erf.
Erdarbeiten ausführen. bettung aus Kiessand herst.,
Mat. liefern. Steine liefern und einbauen.
Menge: 1,000 m

**12.05.0004 Bordstein aus Beton setzen BSt. RB 15x22 cm*an Rinne mit BewF Überg./Absenker*bis 10 cm unt. OK**
StL-Nr. 22311531110001619
Bordstein aus Beton setzen. Breite der Rückenstütze
mind. 15 cm.
Bordstein = RB 15 x 22 cm.
Bordstein mit Bewegungsfugen an Rinne.
Übergangsstein/Absenkungsstein.
Rückenstütze bis 10 cm unter Oberkante Bordstein. Beton
mit einer Druckfestigkeit (Einzelwert) am Bohrkern von
mind. 12 MPa.
Fundamentbeton 'C 20/25, 15-20cm dick, Erforderliche
Erdarbeiten ausführen. Bettung aus Kiessand
herstellen, Material liefern. Steine lagern innerhalb
der Baustelle. Einlegen von Dichtstreifen je
Bordsteinstoß.'
Menge: 2,000 m
Zuordnung: 115

#### Abschnitt 12.06 PLATTEN- UND PFLASTERBELAG

**12.06.0001 Pflasterd. aus Betonst. herst.**
Pflasterdecke aus Betonsteinen des AG herstellen.
In Verkehrsflächen für Rad- und Gehwege.
Einzelflächen über 2 bis 10 m2-
Pflastersteine gelagert innerhalb der Baustelle
aufnehmen und fördern.
Betonpflastersteine: Doppel-T, mit oder ohen Fase
Bettung: aus Baustoffgemisch 0/8 einschl. mind 20cm
Frostschutz unter dem Pflaster
Fuge mit Baustoffgemisch 0/2, mit Durchgang auf dem
Sieb 1 mm von 40 bis 70 M.v.H.
Steine mittels Nassschnitt und Diamantscheibe trennen
für die Anpassung an Einbauten und Begrenzungen wird
nicht gesondert vergütet.
Menge: 10,000 m2

USt %: 19,00
